# Gemeinschaftshauptschule Dümpten Sanierung Fassade, Fenster und Dach (Gebäudeteil A)
Angebotsaufforderung (GAEB DA XML 3.2, DA83)
Projekt: P259
Währung: EUR
Abgabeort: Stadt Mülheim an der Ruhr - Immobilienservice Hans-Böckler-P
Auftraggeber: Stadt Mülheim an der Ruhr - Immobiliense, Hans-Böckler-Platz 5, 45468 Mülheim an der Ruhr
Ausführungsort: Gemeinschaftshauptschule Dümpten, Borbecker Straße 86 - 92, 45475 Mülheim an der Ruhr
Erstellt mit: 5 250704, NOVA AVA, 04.07.2025

## Allgemeine Entwurfs- und Baubeschreibung
Die Stadt Mülheim an der Ruhr beabsichtigt den bestehenden Gebäudeteil A der Gemeinschaftshauptschule Dümpten, diesen gemäß den aktuellen energetischen Anforderungen zu sanieren und um einen außenliegenden Treppenturm zu erweitern, damit nach brandschutztechnischer Erfordernis ein zweiter baulicher Rettungsweg sichergestellt werden kann.

In diesem Leistungsverzeichnis werden die notwendigen Arbeiten zur Erneuerung der Fassade beschrieben.
Im Vorfeld der hier beschriebenen Arbeiten wurden bereits die Fenster des Gebäudes erneuert. Außerdem wurden die erdberührten Bauteile abgedichtet und gedämmt. Durch die hier eingebrachte Dämmung ist ein gedämmter Gebäudesockel bereits hergestellt.

Die hier beschriebenen Arbeiten sollen während des Schulbetriebs durchgeführt werden. Siehe hierzu auch den in den Anlagen beigefügten Ausführungsterminplan. Entsprechende Sicherheitsvorkehrungen etc., sofern nicht gesondert ausgeschrieben, sind in die EPs mit einzukalkulieren (Dies gilt auch für eine Begleitung von LKW bei Befahren des Schulhofs).
Während der Pausenzeiten darf der Schulhof nicht befahren werden.
Teilweise ist auf der Baustelle mit eingeschränkten Wendemöglichkeiten zu rechnen.
Alle vorhandenen, bestehenden Flucht- und Rettungswege sind zwingend frei zu halten.

## Verkehrsflächen: Genehmigungen / Auflagen
Öffentlicher Verkehrsraum darf für die Lagerung oder Abstellung von Baumaterial, Baumaschinen, Fahrzeugen usw. nur mit Genehmigung des Ordnungsamtes in Anspruch genommen werden.
Durch Bauarbeiten verursachte Schäden an den öffentlichen Verkehrsflächen sind durch den Verursacher umgehend zu beseitigen; es ist der alte Zustand herzustellen.
Alle vorgenannten erforderlichen Genehmigungen und Maßnahmen hat der AN in eigener Verantwortung einzuholen. Die Kosten gehen zu Lasten des AN und sind in die Einheitspreise einzurechnen.

## Baustelleneinrichtungs- / freizuhaltende Flächen
Dem AN stehen für die Dauer der Bauzeit Lagerflächen im unmittelbaren Baustellenbereich lediglich im begrenztem Umfang zur Verfügung. Die Flächen werden für die Dauer der vertraglichen Bauzeit kostenlos zur Verfügung gestellt. Weitere Flächen u. a. für die Baustelleneinrichtung, Lagerplätze, Zwischendeponien etc. hat der AN eigenständig, in Absprache mit der Bauleitung / Bauüberwachung zu
beschaffen. Bei Bauzeitüberschreitungen hat der AN die dadurch eventuell anfallenden Kosten (z. B. Pachten oder dergleichen) zu tragen. Auf Anordnung des AG hat der AN bei Bauzeitüberschreitung die Flächen zu räumen. Bei unzulässigen eigenmächtigen Abweichungen durch den AN trägt dieser alle daraus resultierenden Nachteile, die der Stadt Mülheim an der Ruhr entstehen.
Nach Beendigung der Arbeiten sind die in Anspruch genommenen Flächen in ihren ursprünglichen Zustand zurück zu versetzen und dem Eigentümer zu übergeben. Kosten für weiter notwendige Arbeits- und Lagerflächen sind durch die Vertragspreise abgegolten. Für Verpackungsmaterialien, Müll, Schutt u. ä. hat der AN auf eigene Kosten entsprechende Container aufzustellen und die Entsorgungskosten zu übernehmen. Der Transport von zwischengelagerten Baumaterialien, Böden, Einbauteilen usw. zur Einbaustelle ist in die Einheits- und
Pauschalpreise einzukalkulieren.
Die für alle am Bau Beteiligten zur Verfügung stehenden bzw. freizuhaltenden Flächen sind vor Baubeginn mit dem AG in Form eines Baustelleneinrichtungsplan abzustimmen. Vom AN ist dieser 8 Tage nach Beauftragung zur Abstimmung und Freigabe vorzulegen. Der AG behält sich vor, auch diese Flächen durch andere Gewerke bis zur Erstellung der Aussenanlagen zu nutzen.
Die Zuweisung der Aufstellflächen der Container erfolgt nach Anmeldung des Platzbedarfs durch die örtliche Bauleitung. Dies gilt auch für die
Nutzung von Lagerflächen. Der Unternehmer hat innerhalb der eingezäunten Baustellenfläche seine Lagerflächen zu schützen.
Die Plätze für Personal-, Geräte- und Schuttcontainer müssen jeweils mit dem AG festgelegt werden. Bei der Aufstellung evtl. erforderlicher Tagesunterkünfte, der Wasch- und Toilettenanlagen sind die Arbeitsstättenverordnung und die dazu erlassenen Richtlinien zu
beachten. Das Aufstellen von Wohnunterkünften auf dem Baugrundstück ist nicht erlaubt.

Zum Ausführungszeitpunkt der hier beschriebenen Maßnahmen befindet sich die Schule weiterhin im Regelbetrieb. So ist im Speziellen bei Lieferung und Laden von Baumaterialien und Baustoffen auf einen verkehrssicheren Betrieb in Bezug auf die Schulnutzung acht zu geben.

## Sicherheits- und Gesundheitsschutz / Ersthelfer
Der AG setzt gemäß Baustellenverordnung einen Sicherheits- und Gesundheitsschutzkoordinator ein.
Der AN benennt nach Auftragserteilung unaufgefordert seinen verantwortlichen Bauleiter und Sicherheitsbeauftragten sowie einen ausgebildeten Ersthelfer, der auf der Baustelle eingesetzt werden muss. Es handelt sich dabei vorzugsweise um die auf der Baustelle für das
Gewerk eingesetzten Poliere oder Kolonnenführer.
Jedes Unternehmen hat für die Erstversorgung einen großen Verbandkasten "C" nach DIN 13 157 "Erste-Hilfe-Material" vorzuhalten.
Nach Aufforderung durch den Sicherheits- und Gesundheitsschutzkoordinator ist vom Unternehmer für sich und seine Nachunternehmer der "Fragebogen für Unternehmer " komplett auszufüllen und zu überreichen.

## Allgemein
Stoffe und Bauteile, die der AN zu liefern hat, müssen den DIN-,
Güte-und Maßbestimmungen entsprechen und sich in ungebrauchtem Zustand befinden.
Vom AG werden grundsätzlich keine Baustoffe, Betriebsstoffe sowie Stoffe anderer Art zur Verfügung gestellt. Materialien, die vom Auftraggeber
gestellt und die der AN auf Anweisung der Bauleitung einzubauen hat,
sind im Leistungsverzeichnis mit dem Zusatz "bauseits geliefert" gekennzeichnet.
Die Diebstahl- und beschädigungssichere Aufbewahrung gelagerter bzw. zwischengelagerter Materialien und Bauteile ist Sache des AN.

## Auftragsabwicklung
Vor Beginn der Arbeiten sind sämtliche für die Durchführung der Arbeiten erforderlichen Maße und Höhen eigenverantwortlich, gemäß der Angaben der Ausführungszeichnungen, anzulegen. Erforderliche Vermessungsarbeiten sind eigenständig mit dem zuständigen Vermessungsbüro abzustimmen. Behördlichen Abnahmen sind rechtzeitig zu veranlassen.

## Abfälle / Umweltschutz
Die allgemein gültigen Vorschriften zum Schutz gegen Baulärm sind einzuhalten. Außerdem sind die Auflagen und Verwaltungsvorschriften des Immissionsschutz- und des Abfallbeseitigungsgesetzes zu beachten und einzuhalten.
Auf den Baustellen anfallende Abwässer, Abfälle und sonstige Reststoffe
sind zu sammeln, abzufahren und abfallrechtlich zulässig zu entsorgen.
Die anfallenden Abwässer aus der Sanitärentsorgung können, sofern eine Anschlussmöglichkeit an das öffentliche Kanalnetz besteht, in dieses eingeleitet werden. Über die Art und den Umfang der Entsorgungsleitungen
hat sich der AN vor Abgabe seines Angebotes zu informieren. Eine Versickerung von Abwässern ist nicht zulässig. Für die
Abwasserbeseitigung hat der AN die entsprechenden Genehmigungen bei dem zuständigen Betreiber der Anlage einzuholen. Sämtliche anfallenden
Kosten gehen zu Lasten des AN und sind in die entsprechenden Positionen des Leistungsverzeichnisses mit einzurechnen.
Der AN hat alle Arbeiten mit Geräten auszuführen, die dem neuesten Stand des Immissionsschutzgesetzes entsprechen. Die sofortige Beseitigung von Beschädigungen und Verschmutzungen beim Transport von Materialien usw. auf öffentlichen und betrieblichen Verkehrswegen ist zu gewährleisten.
Falls der Einsatz einer Kehrmaschine nicht ausreicht, ist ggf. ein Saug- und Spritzwagen einzusetzen. Die Auflagen und Verwaltungsvorschriften des Abfallbeseitigungsgesetzes sind zu beachten und strikt einzuhalten.
Der AN trägt die alleinige Verantwortung für die Beachtung aller gesetzlichen Bestimmungen, Richtlinien und Durchführungsverordnungen.

Mit Beauftragung der oben genannten Leistung sind sich Auftraggeber und Auftragnehmer einig, dass der Auftragnehmer Abfallerzeuger und Abfallbesitzer hinsichtlich der Abfälle ist und wird, die bei der Vertragserfüllung anfallen. Der Auftragnehmer organisiert selbstständig und ohne Weisung durch den Auftraggeber die ordnungsgemäße Entsorgung der angefallenen gefährlichen und nichtgefährlichen Abfälle gemäß des zur Zeit gültigen Kreislaufwirtschaftsgesetzes.
Mit der Angebotsabgabe erklärt der Auftragnehmer, dass sämtliche abfallrechtlichen
Pflichten wie auch das Nachweisverfahren übernommen werden. Eine zusätzliche Vergütung für die Übernahme der Erzeugerpflichten erfolgt nicht.

## Bautechnische Abnahmen und Kosten dieser Abnahmen
Alle für die Leistungen des AN erforderlichen bautechnischen Abnahmen sowie die Abnahmen mit den Behörden und den öffentlichen Versorgungsträgern sind vom AN eigenverantwortlich vorzubereiten und durchführen zu lassen.
Die Kosten dieser Abnahmen trägt der AN. Die Beauftragten des Bauherrn sind zu diesen Abnahmen einzuladen.

## Toleranzen
Für die Toleranzen gelten die Anforderungen gemäß DIN 18201, 18202 und 18203.

## Schlechtwetter
Erschwernisse während der Bauarbeiten durch Witterungseinflüsse sind in den Einheitspreisen zu berücksichtigen, sie werden nicht besonders vergütet. Eventuell auftretende wolkenbruchartige Regenfälle und ihre Folgen gelten als typische Gefahrenursachen im Bauwesen, die weder als höhere Gewalt noch als unabwendbarer Umstand im Sinne der VOB/B, § 7, anzusehen sind.
Alle Schäden, die durch Niederschlags- und Oberflächenwasser entstehen, sind vom AN ohne Vergütung unverzüglich zu beseitigen. Aus einer evtl. Verschlammung des Bodens kann der AN keine Mehrkosten herleiten.

## Vermessung
Alle notwendigen Vermessungsarbeiten sind in die Einheitspreise einzurechnen.

## Bauaufsichtlich notwendige Beschilderungen und Absperrungen
Beschilderungen, Hinweisschilder, Absperrungen usw. auf der Baustelle und im Baustellenumfeld sind gemäß VOB Teil der Leistung des AN und werden nicht gesondert vergütet.

## Absturzsicherungen
Provisorische Absturzsicherungen, Treppengeländer etc. sind ohne gesonderte Vergütung während der vertraglichen Ausführungsdauer herzustellen, bis zu 10 Wochen darüber hinaus instandzuhalten und zu demontieren/entsorgen.

## Ausführungsunterlagen
Vom AG zur Verfügung gestellte Unterlagen : - siehe Anlagenliste -

## Leistungen erfolgen nach:
Die Ausführung der in diesem Leistungsverzeichnis beschriebenen Leistungen erfolgt nach:
- der VOB/C in der aktuell gültigen Fassung,
- den Vorbemerkungen, den ATVs DIN 18 299, den ZTVs, - dem geltendem Baurecht und den örtlichen behördlichen Vorschriften, Satzungen und Auflagen,
- den "Allgemeinen Bedingungen der Stadt Mülheim an der Ruhr für Bauleistungen" zum Zeitpunkt der Angebotsabgabe, gemäß Anlage.
- den der Ausschreibung beigefügten Unterlagen.
- den Ausführungsunterlagen

## Normen und Richtlinien
Es gelten alle für die im Leistungsprogramm enthaltenen Leistungen zutreffenden am Tag der Abnahme geltenden Normen und Vorschriften.

## Arbeitsgeräte
Die Wahl der zum Einsatz kommenden Geräte obliegt dem AN. Er hat sich jedoch an die geltenden Richtlinien und Bestimmungen zu halten. Einrüstungen, Hilfskonstruktionen und Abstützungen sind, soweit sie
nicht ausdrücklich ausgewiesen sind, in die Einheitspreise einzukalkulieren.

## Installationen
Der AN ist verpflichtet, sich vor Beginn der Arbeiten über die im Baustellenbereich vorhandenen Leitungen, Kanäle, Dräne, Kabel usw. ausführlich zu informieren. Schäden oder Haftungsansprüche Dritter, die aus der Nichtbeachtung dieser Verpflichtung entstehen, gehen zu Lasten des AN.

## Koordination u. Baubesprechung
Die Ausführung der Arbeiten ist in enger Zusammenarbeit und Abstimmung mit den anderen am Bau beteiligten Firmen zu koordinieren und durchzuführen.
Es werden wöchentlich Baubesprechungen durchgeführt, deren Teilnahme für jeden AN verpflichtend ist. Hierzu sind die Bautagesberichte im Original der Bauleitung zu übergeben.

## Hinweis zur Bauausführung
Alle angrenzenden Bauteile sind schadensfrei zu halten!
Erforderliche Sicherungsmaßnahmen sind im Angebot zu berücksichtigen!
Sollten Leistungen die für eine vollständige, handwerklich und technisch einwandfreie Ausführung fehlen, so sind diese separat aufzuführen und anzubieten.

Zur Anlieferung und Lagerung des benötigten Materials steht nur bedingt Platz zur Verfügung. Eine Besichtigung vor Ort wird empfohlen, wobei Möglichkeiten der Materiallieferung und Lagerung zu prüfen sind.

## Projektspezifischer Hinweis
Strom und Wasser, in haushaltsüblichen Stärken / Dimensionen, werden bauseitig an mindestens einem Punkt bereit gestellt. Ggf. erforderliche, zusätzliche Anschlusspunkte sind vom AN herzustellen. Dies wird nicht gesondert vergütet.

Ein Fassaden- und Schutzgerüst für die hier beschriebenen Arbeiten wird bauseitig gestellt.

## Anlagenliste
- Genehmigungsplanung
- Ausführungsplanung
- Wärmeschutznachweis
- Brandschutzkonzept
- Flurkarte
- Luftbild
- Fotos
- Ausführungsterminplan

## Lastannahmen
Winddruck auf Außenbauteile nach DIN EN 1991-1-4 inkl. der nationalen Anhänge.
Angaben für Gebäude mit rechteckigem Grundriss

Windzone:  I
Gebäudehöhe h: bis ca. 11 m
Einbauhöhe Ze: bis ca. 11 m
Gebäudebreite b: ca. 64 m
Gebäudetiefe d: ca. 10 m
Höhe über NHN: Attika bei ca. +97,4 m üNHN
Waagerechte Verkehrslast (Seitenkraft) nach DIN EN 1991-1-1 und -2 inkl. der nationalen Anhänge

## ZTV für Vorgehängte hinterlüftete Fassaden
Zusätzliche Technische Vertragsbedingungen
Art und Umfang der Leistung

Gegenstand dieser Ausschreibung ist eine vorgehängte hinterlüftete Fassade DIN 18351. Die Leistung umfasst die Herstellung, die Lieferung und die Montage.
Hinweis zu aufgeführte Normen etc.:
Alle aufgeführten Normen, Vorschriften, Gesetze gelten, wenn nicht anders in den Texten vermerkt, in der zum Vertragsschluss gültigen Fassung.

## Allgemeine Vorbemerkungen
Die nachfolgenden Leistungen beziehen sich auf die Lieferung, Herstellung und Montage von Fassadentafeln auf einer Unterkonstruktion für eine vorgehängten hinterlüfteten Fassade und sind gesamtpreisbildend.
1. Vor Angebotsabgabe ist eine Baustellenbesichtigung und Klärung der baulichen sowie technischen Gegebenheit durchzuführen.
2. Die Kosten für die statischen Berechnungen, bauphysikalische Nachweise sowie die Werk- und Montageplanung sind, wenn nicht anders angegeben, in die Einheitspreise einzukalkulieren.
3. Der Bieter verpflichtet sich alle Termine und Konstruktionsdetails vorzuplanen und mit anderen (angrenzenden) Gewerken, der Bauleitung und evtl. dem Auftraggeber abzustimmen.
4. Die Angebotspreise verstehen sich als Komplettleistung (Lieferung, Herstellung, Montage), einschließlich aller erforderlichen Zubehörteile (bspw. Befestigungs-, Verankerungs- und Verbindungselemente, Kleinteile- und Dichtungsmaterialien, Konstruktionsprofile und Unterfütterung) mit allen erforderlichen Zuschnitten, Aussparungen, Anpassungsarbeiten inkl. Verschnitt.
5. Alle Lieferungen und Leistungen, die zu einer betriebsbereiten, funktionssicheren und wirtschaftlichen Anlage gehören, aber im LV nicht ausdrücklich erwähnt wurden, sind im Lieferumfang enthalten.
6. Unklarheiten über Planung und Ausschreibung sind vor Angebotsabgabe zu beseitigen. Mit Abgabe des Angebotes erkennt der Bieter ausdrücklich an, dass er sich mit der Planung vertraut gemacht hat und die in der vorliegenden Ausschreibung beschriebene Lösung den gestellten Anforderungen gerecht wird.
7. Die Ausführung muss nach den Planungsunterlagen erfolgen. Alle Maße sind vom Auftragnehmer eigenverantwortlich zu überprüfen. Unstimmigkeiten in der Planung oder späteren Ausführung sind zwingend abzuklären.
8. Die im Leistungsverzeichnis genannten Fabrikate, Typen und Leistungsmerkmale sind für die Ausführung verbindlich. Sind einzelne Fabrikate und Typen nicht vorgeschrieben, sind diese vom Auftragnehmer anzugeben. Der Auftragnehmer bestätigt damit, dass er sich von der Einbaumöglichkeit anhand der Planungsunterlagen überzeugt hat.
9. Mit Ausnahme der behördlichen Grundvermessung der Baulichkeiten hat der Auftragnehmer alle für die Bauausführung erforderlichen Vermessungen und Nivellements in eigener Verantwortung und auf eigene Kosten vorzunehmen.
10. Die Gerüststellung erfolgt bauseits. Die Reihenfolge der einzurüstenden Flächen, sowie der Standzeiten sind mit der örtlichen Bauleitung oder dem Auftraggeber abzuklären.
11. Die Entsorgung der vom Auftragnehmer anfallenden Abfälle ist entsprechend den behördlichen Vorschriften durchzuführend und mittels Nachweis der Entsorgungsstelle zu belegen. Die Kosten für die Entsorgung sind, sofern nicht anders beschrieben, in die Einheitspreise einzukalkulieren.
12. Die Schutz- und Sicherheitsmaßnahmen nach der Unfallverhütungsvorschrift und behördlichen Bestimmungen sind Aufgabe des Auftragnehmers und werden nicht gesondert vergütet.
Beschreibung der Leistung
Grundlage für die Ausführung der Arbeiten sind:
- die Projekt- und Baustellenbeschreibung
- das Leistungsverzeichnis
- die aktuellen Planunterlagen mit Angabe der Zeichnungsnummer (Verlege- und Montagepläne sowie Detailplanung des AN)
- DIN-Vorschriften, Zulassungen, Bestimmungen, Leitlinien und Richtlinien zur Ausführung der Leistungen
- Herstellerangaben
- Technischen Vorbemerkungen
In die Einheitspreise einzukalkulieren sind sämtliche Nebenarbeiten wie:
- das örtliche Aufmaß
- Materialbestellung / Lieferzeiten
- Materiallieferung
- das Abladen des Materials, Transportieren zur Verwendungsstelle und das sorgfältige Lagern
- Stellung sämtlicher für das Verlegen und Zuschneiden erforderlichen Geräte
- Reinigung der Fassade vor dem Abrüsten
- Säubern der Baustelle
- Entsorgung
Technische Vorbemerkungen
1. Die Ausführung von vorgehängten hinterlüfteten Fassaden hat nach den Allgemeinen Anerkannten Regeln der Technik bzw. nach dem Stand der Technik zu erfolgen.
2. Zur Errichtung einer vorgehängten hinterlüfteten Fassade hat der Auftragnehmer gemäß der Landesbauordnung ein Verwendbarkeitsnachweis (bspw. Norm, ETA, CE-Kennzeichnung, Leistungserklärung, abP oder abZ ) zu erbringen.
3. Angaben aus der Zulassung hinsichtlich Beschaffenheit der Unterkonstruktion oder den Befestigungs-, Verankerungs- bzw. Verbindungselementen sind zu berücksichtigen.
4. Die Angaben zur Bemessung der Unterkonstruktion inkl. Verankerung zum Bauwerk und die Befestigung der Fassadenbekleidung sind als Richtwerte anzusehen und sind gesondert durch einen Fachplaner nachzuweisen.
5. Erhöhte Winddruck oder Windsogbelastungen an den unterschiedlichen Gebäudebereichen erfordern zusätzliche Befestigungs- bzw. Verbindungsmittel sowie geringere Achsabstände der Unterkonstruktion. Dieses ist durch eine statische Berechnung nachzuweisen und entsprechend zu kalkulieren.
6. Auf Einheitlichkeit der Materialien ist bei der Auswahl und Beschaffung zu achten. Probestücke, Farbproben und dergl. hat der Auftragnehmer kostenlos zur Verfügung zu stellen. Die Erstellung von Musterflächen wird, sofern nicht anders beschrieben, gesondert vergütet.
7. Die spezifischen Hersteller- und Ausführungsangaben sowie Montageanleitungen sind zwingend einzuhalten, sofern kein Wiederspruch zu den allgemeinen anerkannten Regeln der Technik vorliegt.
8. Die sichtbaren Kanten der Fassadentafel sind vor der Montage leicht zu brechen.
9. Die Ausbildung von Fest-, Gleit- und Langlochpunkten ist gemäß der Montagerichtlinie durchzuführen.
10. Die Fassadenplatten sind auf der Baustelle bis zur Montage gegen Witterungseinflüsse zu schützen.
11. Die Schutzfolie auf den Fassadentafeln muss sobald als möglich nach der Montage entfernt werden.
12. Die Fassadentafeln sind bei einer mechanischen Befestigung nicht zu Beschädigung, dabei ist das Anzugsdrehmoment bzw. der Anpressdruck zu überprüfen.
13. Die verwendeten Werkstoffe sind aufeinander abzustimmen. Insbesondere dürfen keine ungünstigen Wechselwirkungen (bspw. Kontaktkorrosion, Dehnungen, Materialunverträglichkeiten) auftreten.
14. Der Ausgleich von Rohbautoleranzen nach DIN 18202 sind einzukalkulieren. Erhöhte Anforderungen an die Toleranzen sind gesondert zu vereinbaren und zu vergüten. Bei Fugenbreiten wird eine Toleranz mit mindestens ± 20% empfohlen. (vgl. FVHF-Leitlinie - Planung und Ausführung von Vorgehängten Hinterlüfteten Fassaden (VHF), Stand 01.11.2017, Kapitel 3)
15. Besondere Sorgfalt ist auf die Ausbildung aller Fugen, An- / Abschlüsse sowie von Kanten- und Eckausbildungen zu legen.
16. Besondere Sorgfalt ist auf die Anordnung und Gleichmäßigkeit bei Plattenstößen sowie beim Befestigungs- und Fugenbild zu legen.
17. Besondere Sorgfalt ist auf die Ebenheit der Oberfläche von Fassadenbekleidung zu legen.
18. Die konstruktive Wasserführung ist durch entsprechende Maßnahmen vorzusehen. Dabei sind die Mindestüberstände von bspw. Fensterbänken, Abdeckblechen und Dächern zu berücksichtigen.
19. Die Unterkonstruktionen sind flucht- und lotrecht, statisch bemessen und gemäß den Formaten der Tafelbekleidung zu montieren.
20. Die Verbindungs- und Befestigungsart der Einzelteile (Unterkonstruktion / Tafelbekleidung) müssen die Bewegungen an den Bauteilen und dem Bauwerk aufnehmen können. Dabei sind die Schraubverbindungen gegen selbstständiges Lösen zu sichern.
21. Zum Höhenausgleich der Konstruktion sind geeignete Unterlegplatten, Keile o.ä. zu verwenden. Die Lage der Materialien ist zu sichern.
22. Die Montage der Tragprofile und der Fassadenbekleidung sind mit entsprechenden Gleitmöglichkeiten zu versehen.
Übersicht der Vertragsbestandteile
Dieser Ausschreibung liegen alle DIN-Vorschriften, Zulassungen, Bestimmungen, Leitlinien und Richtlinien, welche Bezug zur auszuführenden Leistung haben in der jeweils gültigen Fassung zugrunde, insbesondere:
1. örtliche Baubestimmungen/Landesbauordnung
2. Verwaltungsvorschrift Technische Baubestimmung (DIBt)
3. Europäisch Technische oder National Technische Zulassungen
4. Leistungsverzeichnis einschl. Vorbemerkungen
5. Planungsunterlagen des Architekten / Planer / Fachplaner
Verdingungsordnung für Bauleistungen (VOB Teile A, B und C) unter besonderer Berücksichtigung der ATV (Allgemeine, technische Vorbemerkungen) in aktuell gültiger Fassung:
- DIN 1960, VOB Teil A:Allg. Bestimmungen für die Vergabe von Bauleistungen
- DIN 1961, VOB Teil B:Allg. Vertragsbedingungen für die Ausführung von Bauleistungen
- DIN 18299, VOB Teil C:Allgemeine Regelungen für Bauarbeiten jeder Art
- DIN 18334, VOB Teil C:Zimmer- und Holzbauarbeiten
- DIN 18338, VOB Teil C:Dachdeckungs- und Dachabdichtungsarbeiten
- DIN 18339, VOB Teil C:Klempnerarbeiten
- DIN 18351, VOB Teil C:Vorgehängte hinterlüftete Fassaden
- DIN 18360, VOB Teil C:Metallbauarbeiten
- DIN 18384, VOB Teil C:Blitzschutzanlagen
- DIN 18451, VOB Teil C:Gerüstarbeiten
Europäische Normungen inkl. Berichtigungen und Nationalem Anhang in aktuell gültiger Fassung:
- DIN EN 755Aluminium und Aluminiumlegierungen - Stranggepresste Stangen, Rohre und Profile
- DIN EN 1090Ausführung von Stahltragwerken und Aluminiumtragwerken (Teil1-5)
- DIN EN 1990Grundlagen der Tragwerksplanung
- DIN EN 1991Einwirkungen auf Tragwerke
- DIN EN 1993Bemessung und Konstruktion von Stahlbauten
- DIN EN 1999Bemessung und Konstruktion von Aluminiumtragwerke
- DIN EN 1995Bemessung und Konstruktion von Holzbauten
- DIN EN 12154Vorhangfassaden - Schlagregendichtheit - Leistungsanforderungen und Klassifizierung
- DIN EN 12811Temporäre Konstruktionen für Bauwerke
- DIN EN 13119Vorhangfassaden - Terminologie
- DIN EN 13162Wärmedämmstoffe für Gebäude - Werkmäßig hergestellte Produkte aus Mineralwolle
- DIN EN 13501Klassifizierung von Bauprodukten und Bauarten zu ihrem Brandverhalten
- DIN EN 13830Vorhangfassaden - Produktnorm
- DIN EN 62305Blitzschutz
Nationale Normungen inkl. Berichtigungen in aktuell gültiger Fassung:
- DIN 1052Herstellung und Ausführung von Holzbauwerken
- DIN 1745Bleche und Bänder aus Aluminium
- DIN 4074Sortierung von Holz nach der Tragfähigkeit
- DIN 4102Brandverhalten von Baustoffen und Bauteilen
- DIN 4108Wärmeschutz und Energie-Einsparung in Gebäuden
- DIN 4109Schallschutz im Hochbau
- DIN 4420Arbeits- und Schutzgerüste
- DIN 4426Einrichtung zur Instandhaltung baulicher Anlagen
- DIN 18202Toleranzen im Hochbau
- DIN 68365Schnittholz für Zimmererarbeiten - Sortierung nach dem Aussehen - Nadelholz
- DIN 68800Holzschutz Teil 1-4
- DIN 10088Nichtrostende Stähle - Teile 1 bis 5
Richtlinien, Vorschriften, Verordnungen, Zulassungen und Dokumente in aktuell gültiger Fassung:
- Herstellungs- und Montagerichtlinien der jeweiligen Produkt- oder Systemhersteller
- Technische Zulassungen der jeweiligen Produkt- oder Systemhersteller
- Montage-/ Verlegeanleitung der Hersteller von Unterkonstruktionen und Zubehörmaterial
- IFBS-Fachregel für den Metallleichtbau - Planung und Ausführung
- DASt Richtlinie 016 - Bemessung und konstruktive Gestaltung von Tragwerken aus dünnwandigen kaltgeformten Bauteilen
- DASt Richtlinie 022 - Feuerverzinken von Stahlbauteilen; Herausgeber: Industrieverband
- Feuerverzinken
- FVHF - Leitlinie Planung und Ausführung von vorgehängten hinterlüfteten Fassaden
- FVHF - Leitlinie Brandschutztechnische Vorkehrungen für Vorgehängte Hinterlüftete Fassaden (VHF) nach DIN 18516-1
- FVHF - Richtlinie zur Bestimmung der wärmetechnischen Einflüsse von Wärmebrücken bei Vorgehängten Hinterlüfteten Fassaden
- FVHF - Leitlinie Gerüste für Arbeiten an Gebäuden mit vorgehängten hinterlüfteten Fassaden
- FVHF - Leitlinie Beurteilungsmethodik und Toleranzen von vorgehängten hinterlüfteten Fassaden
- FVHF - Leitlinie Schallschutz mit Vorgehängten Hinterlüfteten Fassaden
- EnEV, Energieeinsparverordnung
- Standsicherheitsnachweis
- Bauphysikalische Nachweise
- Unfallverhütungsvorschriften BfGA
- DGUV-Vorschriften
- ArbStättV - Verordnung über Arbeitsstätten
- ETB-Richtlinie - Bauteile, die gegen Absturz sichern

## VE02 Fassadenbau
Datum: 07.11.2024

*Hinweis: Hinweis zur Baustelleneinrichtung*
Das Einrichten, Vorhalten und Abräumen der Baustelle ist gem. VOB DIN 18299 eine Nebenleistung und ist in die Einheitspreise einzukalkulieren, soweit keine Positionen vorgesehen sind.

Notwendige Hebezeuge, Gerüste etc. sind ebenfalls in die Einheitspreise zu kalkulieren und
werden nicht gesondert vergütet, soweit nicht gesondert ausgeschrieben.

Eine Absperrung der Arbeitsbereiche erfolgt durch den AN. Die hierzu erforderlichen Leistungen werden
nicht gesondert vergütet und sind die in die Einheitspreise mit einzukalkulieren.

### Titel 1 Mineralwoll-Plattenfassade als Vorhangfassade

#### Abschnitt 1.1 Vorbereitende Arbeiten

**1.1.10 Werkplanung Fassadenarbeiten**
*** Pauschalposition
Werkstatt- und Montageplanung Fassadenarbeiten
Werkplanung ist die Umsetzung der Ausführungsplanung durch das ausführende Unternehmen in eine Werkstatt- und / oder Montageplanung, nach der in Fertigungsbetrieben die Vor- oder Teilvorfertigung von Elementen erfolgt.
Der AN erstellt nach Ziffer 3.1.7 DIN 18360 einmalig eine Werkstatt- und Montageplanung auf Basis der bauseits gemäß den vorstehenden Vorbemerkungen gelieferten Ausführungsunterlagen, aus der sich Konstruktion, Maße, Einbau, Befestigung und Bauanschlüsse der Bauteile sowie die Einbaufolge ergeben.
Die weitere technische Bearbeitung, d. h.
- Erstellen von Konstruktions- und Detailplänen für alle in der Leistungsbeschreibung aufgeführten Anlagen
- Abstimmung der Details mit dem AG bzw. mit dem Architekten rechtzeitig vor Fertigungsbeginn
- örtliche Aufmaße
- Vorlage von Original-Muster der Fassadenplatten
ist mit dieser Position komplett anzubieten.
Die Konstruktionspläne, Beschreibungen und Muster liefert der AN dem AG auf der Grundlage der Abstimmung mit dem Architekten vor Fertigungsbeginn bzw. vor Materialbestellung in dreifacher Ausfertigung.
Der AN erhält die vorgenannten Unterlagen nach bauseitiger Überprüfung auf Übereinstimmung mit der Ausführungsplanung mit einem entsprechenden Prüfvermerk wieder zurück.
Menge: 1,000 psch

**1.1.20 statische Berechnung**
*** Pauschalposition
Erstellen der statischen Berechnung für die gesamte
Fassadenbekleidung in prüffähiger Form, einschließlich
aller erforderlichen Dübelsetzpläne und
Ausführungszeichnungen.
Die Zeichnungen sind rechtzeitig in 3-facher
Ausführung dem Auftraggeber zur Genehmigung
vorzulegen.
Menge: 1,000 psch

**1.1.30 Wärmebrückensimulation/Wärmebrückenberechnung**
*** Pauschalposition
Wärmebrückensimulation des Gesamt-Systems.
Das zu verwendende Nachweisverfahren ist mit der
Simulationssoftware WIN ISO 3D oder einer
gleichwertigen Software durchzuführen.
Erstellen einer Wärmebrückenberechnung für die
ausgeschriebene Art der Unterkonstruktion.

Angestrebt werden soll für die Außenwand ein U-Wert
von max. 0,20 W/(m²K)

Die Berechnung ist rechtzeitig und unaufgefordert VOR
BEGINN der Montage dem Auftraggeber zur
Genehmigung vorzulegen.
Menge: 1,000 psch

#### Abschnitt 1.2 Unterkonstruktion Bereich Sockel / Erdgeschoss

**1.2.10 Aluminium Unterkonstruktion ballwurfsichere Fassade**
Aluminium-Unterkonstruktion der Legierung EN AW
6063T66 für eine hinterlüftete Fassadenbekleidung
nach DIN 18516-1, justierbar, zwängungsfrei liefern
und montieren.

Die Aluminium-Unterkonstruktion bestehend aus
vertikalen T-Profilen 100/50 und Winkelprofilen 42/50
sowie winkelförmigen Wandhaltern gemäß zu liefernder Statik
aus Position 01.01.020, für
eine sichtbare Befestigung der nachfolgend
beschriebenen Fassadenbekleidung mit
Fassadentafeln aus Steinwolle liefern und fachgerecht
nach statischen Angaben montieren.
Verbindungsmittel (Blindniete oder Edelstahl-
Bohrschrauben) mit Allgem. bauaufsichtl. Prüfzeugnis
verwenden.
Der Abstand von Vorderkante Wand bis Vorderkante
Unterkonstruktion beträgt ca. 23 cm.
Beim Ausrichten der Unterkonstruktion auf der
vorhandenen Außenwand müssen Rohbautoleranzen
bis zu 20 mm ohne Mehrpreis ausgeglichen werden.
Verankerung der Unterkonstruktion in vorhandenen
Baugrund
aus Kalksandstein und Stahlbeton
Wanddicke: ca. 24 cm
mit allgemein bauaufsichtlich zugelassenen
Verankerungsmitteln

ACHTUNG: Hier Ausführung der Unterkonstruktion für ballwurfsichere Fassade.

Produkt '..........................................' vom Bieter einzutragen
Menge: 290,000 m2

**1.2.20 Zulage farbliche Behandlung der Unterkonstruktion**
*** Pauschalposition
Zulage für eine werkseitige dauerhaft UV- und
witterungsbeständige, farbliche Beschichtung der
Sichtflächen (vertikale Schattenfuge) der Aluminium-
Tragprofile, der in vorheriger Position genannten
Unterkonstruktion bei offenen Fugen der
nachfolgenden Fassadenbekleidung.
Farbe: Schwarz (nach Angabe AG)
Menge: 1,000 psch

**1.2.30 Anarbeitung an Sonnenschutz**
Zulage für das Anarbeiten/Anpassen der
Unterkonstruktion im Bereich von bauseits
vorhandenen Sonnenschutz-/Jalousienkästen.
Ausklinkung der vertikalen Tragprofile unter Beachtung
der statischen Erfordernisse.
Menge: 40,000 lfdm

**1.2.40 Anarbeiten an Fensterlaibung**
Herstellen einer Aussparung in der Unterkonstruktion aus Position 01.02.010
im Bereich der Fensterlaibungen.
Menge: 140,000 lfdm

**1.2.50 Anarbeiten an Fensterbrüstung**
Herstellen einer Aussparung in der Unterkonstruktion aus Position 01.02.010
im Bereich der Fensterbrüstungen
Menge: 80,000 lfdm

**1.2.60 Unterkonstruktion für Aussenecken stumpf gestossen**
Eckausbildung Außenecken - Ecken stumpf gestoßen.
Horizontale Auskrageprofile an Gebäudeaussenecken
höhenversetzt wechselseitig angeordnet bestehend
aus:
Hutprofil 30/15/100/15/30
Wandhalter nach Erfordernis - RL Ø 5,1 mm
Tragprofile T / L
Quadratrohr RR 50/50-2 RAL 9005 matt - umlaufend beschichtet
Zur horizontalen Montage auf der Wand fixiert mit je 4
Stück Dübel-Schrauben-Kombination gem.
Fassadenstatik und Hinterlegung mit Thermostop.
Lieferung und fachgerechte Montage gemäß
Detailschnitten /-skizzen des Planers.
Länge maximal 3,00 m.
Auf eine zwängungsfreie Montage ist zu achten!
Menge: 20,000 lfdm

**1.2.70 Unterkonstruktion für Innenecke stumpf gestossen**
Eckausbildung Innenecke - Ecken stumpf gestoßen im
Zuge der Herstellung der Unterkonstruktion 01.02.010 herstellen.
Inklusive aller notwendigen Profile RAL 9005 matt beschichtet,
sowie inklusive aller notwendigen Dübel Schrauben etc., als
"fix und fertige Leistung".
Auf eine zwängungsfreie Montage ist zu achten!
Menge: 6,000 lfdm

**1.2.80 Dehnfugenausbildung**
Zulage zur Unterkonstruktion für die Ausbildung im
Bereich von Gebäudedehnfugen durch Trennen der
Unterkonstruktion in diesen Bereichen.
Ausführung gemäß statischen Erfodernissen/Detail.
Menge: 12,000 lfdm

**1.2.90 Thermische Trennelemente**
Lieferung und fachgerechter Einbau von thermischen
Trennelementen aus Kunststoff, passend zwischen
dem Wandgrund und den Wandhaltern der senkrechten
Unterkonstruktion.
Wärmeleitfähigkeit: 0.08-0.09 W/mK
Rohdichte: 0.70 g/cm3
6 mm
Abrechnungseinheit: m2 herzustellendeUnterkonstruktion / m2 herzustellende Fassade
Menge: 290,000 m2

#### Abschnitt 1.3 Unterkonstruktion Bereich Obergeschosse

**1.3.10 Aluminium Unterkonstruktion**
Aluminium-Unterkonstruktion der Legierung EN AW
6063T66 für eine hinterlüftete Fassadenbekleidung
nach DIN 18516-1, justierbar, zwängungsfrei liefern
und montieren.

Die Aluminium-Unterkonstruktion bestehend aus
vertikalen T-Profilen 100/50 und Winkelprofilen 42/50
sowie winkelförmigen Wandhaltern gemäß zu liefernder Statik
aus Position 01.01.020, für
eine sichtbare Befestigung der nachfolgend
beschriebenen Fassadenbekleidung mit
Fassadentafeln aus Steinwolle liefern und fachgerecht
nach statischen Angaben montieren.
Verbindungsmittel (Blindniete oder Edelstahl-
Bohrschrauben) mit Allgem. bauaufsichtl. Prüfzeugnis
verwenden.
Der Abstand von Vorderkante Wand bis Vorderkante
Unterkonstruktion beträgt ca. 23 cm.
Beim Ausrichten der Unterkonstruktion auf der
vorhandenen Außenwand müssen Rohbautoleranzen
bis zu 20 mm ohne Mehrpreis ausgeglichen werden.
Verankerung der Unterkonstruktion in vorhandenen
Baugrund
aus Kalksandstein und Stahlbeton
Wanddicke: ca. 24 cm
mit allgemein bauaufsichtlich zugelassenen
Verankerungsmitteln

Produkt '..........................................' vom Bieter einzutragen
Menge: 810,000 m2

**1.3.20 Zulage farbliche Behandlung der Unterkonstruktion**
*** Pauschalposition
Zulage für eine werkseitige dauerhaft UV- und
witterungsbeständige, farbliche Beschichtung der
Sichtflächen (vertikale Schattenfuge) der Aluminium-
Tragprofile, der in vorheriger Position genannten
Unterkonstruktion bei offenen Fugen der
nachfolgenden Fassadenbekleidung.
Farbe: Schwarz (nach Angabe AG)
Menge: 1,000 psch

**1.3.30 Anarbeitung an Sonnenschutz**
Zulage für das Anarbeiten/Anpassen der
Unterkonstruktion im Bereich von bauseits
vorhandenen Sonnenschutz-/Jalousienkästen.
Ausklinkung der vertikalen Tragprofile unter Beachtung
der statischen Erfordernisse.
Menge: 140,000 lfdm

**1.3.40 Anarbeiten an Fensterlaibung**
Herstellen einer Aussparung in der Unterkonstruktion aus Position 01.03.010
im Bereich der Fensterlaibungen.
Menge: 310,000 lfdm

**1.3.50 Anarbeiten an Fensterbrüstung**
Herstellen einer Aussparung in der Unterkonstruktion aus Position 01.03.010
im Bereich der Fensterbrüstungen
Menge: 170,000 lfdm

**1.3.60 Unterkonstruktion für Aussenecken stumpf gestossen**
Eckausbildung Außenecken - Ecken stumpf gestoßen.
Horizontale Auskrageprofile an Gebäudeaussenecken
höhenversetzt wechselseitig angeordnet bestehend
aus:
Hutprofil 30/15/100/15/30
Wandhalter nach Erfordernis - RL Ø 5,1 mm
Tragprofile T / L
Quadratrohr RR 50/50-2 RAL 9005 matt - umlaufend beschichtet
Zur horizontalen Montage auf der Wand fixiert mit je 4
Stück Dübel-Schrauben-Kombination gem.
Fassadenstatik und Hinterlegung mit Thermostop.
Lieferung und fachgerechte Montage gemäß
Detailschnitten /-skizzen des Planers.
Länge maximal 3,00 m.
Auf eine zwängungsfreie Montage ist zu achten!
Menge: 44,000 lfdm

**1.3.70 Unterkonstruktion für Innenecke stumpf gestossen**
Eckausbildung Innenecke - Ecken stumpf gestoßen im
Zuge der Herstellung der Unterkonstruktion aus Position 01.03.010 herstellen.
Inklusive aller notwendigen Profile RAL 9005 matt beschichtet,
sowie inklusive aller notwendigen Dübel Schrauben etc., als
"fix und fertige Leistung".
Auf eine zwängungsfreie Montage ist zu achten!
Menge: 14,000 lfdm

**1.3.80 Dehnfugenausbildung**
Zulage zur Unterkonstruktion für die Ausbildung im
Bereich von Gebäudedehnfugen durch Trennen der
Unterkonstruktion in diesen Bereichen.
Ausführung gemäß statischen Erfodernissen/Detail.
Menge: 30,000 lfdm

**1.3.90 Thermische Trennelemente**
Lieferung und fachgerechter Einbau von thermischen
Trennelementen aus Kunststoff, passend zwischen
dem Wandgrund und den Wandhaltern der senkrechten
Unterkonstruktion.
Wärmeleitfähigkeit: 0.08-0.09 W/mK
Rohdichte: 0.70 g/cm3
6 mm
Abrechnungseinheit: m2 herzustellendeUnterkonstruktion / m2 herzustellende Fassade
Menge: 804,500 m2

#### Abschnitt 1.4 Vorhangfassade und Dämmung Sockel / Erdgeschoss

**1.4.10 Mineralwoll-Fassadendämmplatten**
Mineralwoll-Fassadendämmplatten aus Steinwolle nach DIN EN 13162. Mit RAL-Gütezeichen der
Gütegemeinschaft Mineralwolle e.V. (freigezeichnet gemäß deutscher
Gefahrstoffverordnung und europäischer Verordnung Nr. 1272/2008 (CLP-
VO) Nota Q).
Güteüberwachung: Keymark
Nennwert der Wärmeleitfähigkeit: 0,034 W/(m∙K)
nach DIN EN 13162
Bemessungswert der Wärmeleitfähigkeit: 0,035 W/(m∙K)
nach DIN 4108-4:2017-03
Anwendungsgebiet nach DIN 4108-10: WAB, WZ
Bezeichnungsschlüssel gem. DIN EN 13162: MW-EN 13162-T3-CS(10)0,5-
TR1-WL(P)-AFr5-MU1
Nichtbrennbar, Euroklasse A1 nach DIN EN 13501;
Schmelzpunkt > 1000° C nach DIN 4102-17
Grenzabmaße für die Dicken T3 nach DIN EN 13162;
Langzeitige Wasseraufnahme WL(P) nach DIN EN 13162;
Längenbezogener Strömungswiderstand AFr > 5 kPa*s/m²;
einseitig mit schwarzem Glasvlies kaschiert,
Nachgewiesen bis zu 3 Monate witterungsbeständig bei freier Bewitterung in
der Bauphase.
Dämmschichtdicke: 200 mm
Länge x Breite: 1000 mm x 625 mm
Dämmplatten im Verband dichtgestoßen verlegen und mit geeigneten
Dämmstoffhaltern entsprechend der VOB Teil C (DIN 18351 ATV
Fassadenarbeiten) sowie der DIN 18516 auf vorhandenem Untergrund
befestigen.
Die Dämmplatten sind im Mittel mit 5 Dämmstoffhaltern pro m² mechanisch
zu befestigen.
An Durchdringungen, z. B. Teile der Unterkonstruktion und den
Anschlussprofilen, sind sie dicht anzuschließen. Verschnitte und
Nachbesserungen werden nicht gesondert vergütet.

Produkt '..........................................' vom Bieter einzutragen
Menge: 290,000 m2

**1.4.20 Laibungs-Dämmplatten**
Laibungs-Dämmplatten
aus Steinwolle nach DIN EN 13162. Mit RAL-Gütezeichen der
Gütegemeinschaft Mineralwolle e.V. (freigezeichnet gemäß deutscher
Gefahrstoffverordnung und europäischer Verordnung Nr. 1272/2008 (CLP-
VO) Nota Q).
Güteüberwachung: Keymark
Nennwert der Wärmeleitfähigkeit: 0,034 W/(m∙K)
nach DIN EN 13162
Bemessungswert der Wärmeleitfähigkeit: 0,035 W/(m∙K)
nach DIN 4108-4:2017-03
Anwendungsgebiet nach DIN 4108-10: WAB
Bezeichnungsschlüssel gem. DIN EN 13162: MW-EN 13162-T3-CS(10)0,5-
TR1-WL(P)-AFr5-MU1
Nichtbrennbar, Euroklasse A1 nach DIN EN 13501;
Schmelzpunkt > 1000° C nach DIN 4102-17
Grenzabmaße für die Dicken T3 nach DIN EN 13162;
Langzeitige Wasseraufnahme WL(P) nach DIN EN 13162;
Längenbezogener Strömungswiderstand AFr > 5 kPa*s/m²
einseitig mit schwarzem Glasvlies kaschiert;
Nachgewiesen bis zu 3 Monate witterungsbeständig bei freier Bewitterung in
der Bauphase.
Dämmschichtdicke: 30 mm
Länge x Breite: 1000 mm x 625 mm
fachgerecht in den Laibungen verlegen und befestigen
Laibungstiefen ca. 230 mm
Menge: 210,000 lfdm

**1.4.30 Vorhangfassade, ballwurfsicher**
Vorgehängte hinterlüftete Außenwandbekleidung aus
großformatigen Mineralwolle-Fassadenplatten an
Außenwand, Ausführung vertikal/horizontal/gem.
zu erstellendem Montageplan aus Position 01.01.010,

Dicke 11 mm, Kanten gebrochen,
Farbton / Design RAL 0405005, nach Angaben des AGs,
(siehe auch in Anlage beigefügte Zeichnungen), nichtbrennbar ohne
feuerhemmende Zusätze, ohne biozide Zusätze,
geringe Ausdehnung, geringe Abweichung vom
Graumaßstab der Farbechtheitsprüfung, vollständig
recyclingfähig für Außenwand.
Auf vorh. Unterkonstruktion aus Vorposition, sichtbar
befestigt, mechanisch befestigt mit nichtrostenden
Befestigungsmitteln, Befestigung farblich auf
Fassadenplatte abgestimmt, Fugen offen,
Fugenbreite u. Verlegeart sh. unten, Ausführung
gemäß Zeichnung bzw. Verlegepläne. Erforderliche
Kleinteile, Dicht- und Befestigungsmaterialien, einschl.
An-/Abschlüsse sind einzukalkulieren. Die
Herstellerangaben sind zu berücksichtigen.
Plattendesign: Farboptik
Oberfläche / Farbe: RAL 0405005
(siehe auch in Anlage beigefügte Zeichnungen)
Glanzgrad: matt
Brandverhalten: Klasse A2-s1, d0 (EN 13501-1; hintlüft.
Ausf.)
Tafelgröße:
verschiedene, siehe in Anlage beigefügte Zeichnungen
Verlegeart: Nach Angabe Planer (Zeichnungen in Anlage) /
nach zu erstellender Werkplanung, gemäß Position
Fugenbreite: Breite 8 mm
Befestigungsmittel: Blindnieten
Befestigungs-Farbton: RAL-Farbton wie Fassade
Auftraggeber

Produkt '..........................................' vom Bieter einzutragen
Menge: 290,000 m2

**1.4.40 Außenecke m. Fassadentafel, Stumpfstoß**
Außenecke für hinterlüftete Fassadenbekleidung
(VHF), lot- und fluchtgerecht inkl. Randwinkel passend
zum o.g. Fassadenbekleidungssystem herstellen.
Fassadentafeln sauber anpassen, sichtbare
Schnittkante. Erforderliche Kleinteile, Dicht- und
Befestigungsmaterialien, einschl. An-/Abschlüsse sind
einzukalkulieren; Tafelkanten brechen. Die
Herstellerangaben sind zu berücksichtigen.
Eckausbildung: Stumpfstoß außen auf Unterkonstruktion
Eck-Winkel: 90°
Tafeldicke: 11 mm
Schnittkante: sichtbar
Fugenbreite: sh. Fassadenplanung
Tafelüberhang: ca. 25 cm
Inklusive ggf. notwendiger Eckverstärkungen etc.
Material: Gemäß Beschreibung Unterkonstruktion
Menge: 20,000 lfdm

**1.4.50 Innenecke Fassadentafel, Stumpfstoß**
Innenecke für hinterlüftete Fassadenbekleidung (VHF),
lot- und fluchtgerecht inkl. Randwinkel passend zum
o.g. Fassadenbekleidungssystem herstellen.
Fassadentafeln sauber anpassen, sichtbare
Schnittkante. Erforderliche Kleinteile, Dicht- und
Befestigungsmaterialien, einschl. An-/Abschlüsse sind
einzukalkulieren; Tafelkanten brechen. Die
Herstellerangaben sind zu berücksichtigen.
Eckausbildung: Stumpfstoß innen auf Unterkonstrutkion
Eck-Winkel: 90°
Tafeldicke: 11 mm
Schnittkante: sichtbar
Fugenbreite: sh. Fassadenplanung
Eckverstärkung: Profilabmessung, -form
Material: gemäß Beschreibung Unterkonstruktion
Menge: 6,000 lfdm

**1.4.60 Anschluss Fensterbank, m. Fassadentafel**
Fensterbankanschluss an Öffnungen für hinterlüftete
Fassadenbekleidung (VHF), Fassadentafeln inkl.
Lüftungsprofil als Kleintierschutz passend zum o.g.
Fassadenbekleidungssystem liefern und herstellen.
Fassadentafel an Fensterbank mit ausreichendem
Luftspalt inkl. Lüftungsprofil und ggf.
Konstruktionsprofile anarbeiten. Der freie
Lüftungsquerschnitt beträgt min. 50 cm²/m Wandlänge.
Fassadentafeln inkl. Lüftungsprofil sauber anpassen.
Der wirksame Abstand der Tropfkante zur
Fassadenvorderkante ist zu berücksichtigen.
Erforderliche Kleinteile, Dicht-, Befestigungsmaterialien
und ggf. Konstruktionsprofile; einschl. aller An-
/Abschlüsse ist einzukalkulieren; Tafelkanten brechen.
Die Herstellerangaben sind zu berücksichtigen.
Fensterbank: ca. 28 cm
Hinterlüftungstiefe: sh. Fassadenplanung
Tafeldicke: 11 mm
Fassadentafel: sh. Fassadenbekleidung
Befestigung: sh. Fassadenbekleidung
Profilmaterial: Gemäß Beschreibung Unterkonstruktion

Produkt '..........................................' vom Bieter einzutragen
Menge: 80,000 lfdm

**1.4.70 Anschluss Laibungen, Seiten und oben**
Laibungsanschlüsse, seitliche Abarbeitung mit Fassadentafeln an Laibungsbleche hergestellt
durch Drittgewerk, passend zum oben genannten Fassadenbekleidungssystem liefern
und herstellen. Oberer Anschluss inklusive Lüftungsprofil als Kleintierschutz, inklusive aller
notwendigen Profile etc. liefern und herstellen.
Profilmaterial: Gemäß Beschreibung Unterkonstruktion
Menge: 210,000 lfdm

**1.4.80 Öffnung Fassadenbekleidung, bis 500/500mm**
Herstellen von rechteckigen Öffnungen in
Fassadenbekleidung mit sichtbaren Schnittkanten,
einschl. evtl. erforderlicher Unterkonstruktion;
Tafelkanten brechen. In Abhängigkeit der
Tafelausdehnung ist die Durchdringung min. ≥ 5 mm
größer als das durchdringende Bauteil auszuführen.
Dabei ist die Tafelausdehnung maßgebend und der
zusätzliche Abstand ist einzukalkulieren.
Öffnungsgröße: bis 500/500 mm (exkl. Fugenabstand)
Menge: 3,000 Stck

**1.4.90 Öffnungen Fassadenbekleidung, d = bis 80 mm**
Herstellen von Öffnung wie unter 01.04.080 beschrieben,
jedoch hier als runde Öffnung bis d = 80 mm.
Menge: 5,000 Stck

**1.4.100 Unterer Fassadenabschluss**
Aluminium-Lüftungsprofil (ca. 3-fach gekantet) als Insektenschutz, Oberfläche werkseitig im Farbton RAL 9006 beschichtet, am unteren Abschluss von Fassadenbekleidungen (Sockel) in Ebene der Unterkonstruktion
liefern und einbauen.

Lichte Tiefe: ca. 230 mm
Menge: 170,000 lfdm

#### Abschnitt 1.5 Vorhangfassade und Dämmung Obergeschosse

**1.5.10 Mineralwoll-Fassadendämmplatten**
Mineralwoll-Fassadendämmplatten aus Steinwolle nach DIN EN 13162. Mit RAL-Gütezeichen der
Gütegemeinschaft Mineralwolle e.V. (freigezeichnet gemäß deutscher
Gefahrstoffverordnung und europäischer Verordnung Nr. 1272/2008 (CLP-
VO) Nota Q).
Güteüberwachung: Keymark
Nennwert der Wärmeleitfähigkeit: 0,034 W/(m∙K)
nach DIN EN 13162
Bemessungswert der Wärmeleitfähigkeit: 0,035 W/(m∙K)
nach DIN 4108-4:2017-03
Anwendungsgebiet nach DIN 4108-10: WAB, WZ
Bezeichnungsschlüssel gem. DIN EN 13162: MW-EN 13162-T3-CS(10)0,5-
TR1-WL(P)-AFr5-MU1
Nichtbrennbar, Euroklasse A1 nach DIN EN 13501;
Schmelzpunkt > 1000° C nach DIN 4102-17
Grenzabmaße für die Dicken T3 nach DIN EN 13162;
Langzeitige Wasseraufnahme WL(P) nach DIN EN 13162;
Längenbezogener Strömungswiderstand AFr > 5 kPa*s/m²;
einseitig mit schwarzem Glasvlies kaschiert,
Nachgewiesen bis zu 3 Monate witterungsbeständig bei freier Bewitterung in
der Bauphase.
Dämmschichtdicke: 200 mm
Länge x Breite: 1000 mm x 625 mm
Dämmplatten im Verband dichtgestoßen verlegen und mit geeigneten
Dämmstoffhaltern entsprechend der VOB Teil C (DIN 18351 ATV
Fassadenarbeiten) sowie der DIN 18516 auf vorhandenem Untergrund
befestigen.
Die Dämmplatten sind im Mittel mit 5 Dämmstoffhaltern pro m² mechanisch
zu befestigen.
An Durchdringungen, z. B. Teile der Unterkonstruktion und den
Anschlussprofilen, sind sie dicht anzuschließen. Verschnitte und
Nachbesserungen werden nicht gesondert vergütet.

Produkt '..........................................' vom Bieter einzutragen
Menge: 810,000 m2

**1.5.20 Laibungs-Dämmplatten**
Laibungs-Dämmplatten
aus Steinwolle nach DIN EN 13162. Mit RAL-Gütezeichen der
Gütegemeinschaft Mineralwolle e.V. (freigezeichnet gemäß deutscher
Gefahrstoffverordnung und europäischer Verordnung Nr. 1272/2008 (CLP-
VO) Nota Q).
Güteüberwachung: Keymark
Nennwert der Wärmeleitfähigkeit: 0,034 W/(m∙K)
nach DIN EN 13162
Bemessungswert der Wärmeleitfähigkeit: 0,035 W/(m∙K)
nach DIN 4108-4:2017-03
Anwendungsgebiet nach DIN 4108-10: WAB
Bezeichnungsschlüssel gem. DIN EN 13162: MW-EN 13162-T3-CS(10)0,5-
TR1-WL(P)-AFr5-MU1
Nichtbrennbar, Euroklasse A1 nach DIN EN 13501;
Schmelzpunkt > 1000° C nach DIN 4102-17
Grenzabmaße für die Dicken T3 nach DIN EN 13162;
Langzeitige Wasseraufnahme WL(P) nach DIN EN 13162;
Längenbezogener Strömungswiderstand AFr > 5 kPa*s/m²
einseitig mit schwarzem Glasvlies kaschiert;
Nachgewiesen bis zu 3 Monate witterungsbeständig bei freier Bewitterung in
der Bauphase.
Dämmschichtdicke: 30 mm
Länge x Breite: 1000 mm x 625 mm
fachgerecht in den Laibungen verlegen und befestigen
Laibungstiefen ca. 230 mm
Menge: 450,000 lfdm

**1.5.30 Vorhangfassade**
Vorgehängte hinterlüftete Außenwandbekleidung aus
großformatigen Mineralwolle-Fassadenplatten an
Außenwand, Ausführung vertikal/horizontal/gem. zu erstellendem
Montageplan aus Position 01.01.010,

Dicke 8 mm, Kanten gebrochen,
Farbton / Design RAL 7035, RAL 0405005 und RAL 2504015 nach Angaben des AGs,
(siehe auch in Anlage beigefügte Zeichnungen)
nichtbrennbar ohne feuerhemmende Zusätze, ohne biozide Zusätze,
geringe Ausdehnung, geringe Abweichung vom
Graumaßstab der Farbechtheitsprüfung, vollständig
recyclingfähig für Außenwand.
Auf vorh. Unterkonstruktion aus Vorposition, sichtbar
befestigt, mechanisch befestigt mit nichtrostenden
Befestigungsmitteln, Befestigung farblich auf
Fassadenplatte abgestimmt, Fugen offen,
Fugenbreite u. Verlegeart sh. unten, Ausführung
gemäß Zeichnung bzw. Verlegepläne. Erforderliche
Kleinteile, Dicht- und Befestigungsmaterialien, einschl.
An-/Abschlüsse sind einzukalkulieren. Die
Herstellerangaben sind zu berücksichtigen.
Plattendesign: Farboptik
Oberfläche / Farbe: RAL 7035, RAL 0405005 und RAL 2504015
(siehe auch in Anlage beigefügte Zeichnungen)
Brandverhalten: Klasse A2-s1, d0 (EN 13501-1; hintlüft.
Ausf.)
Verlegeart: Nach Angabe Planer (Zeichnungen in Anlage) /
nach zu erstellender Werkplanung, gemäß Position 01.01.010
Fugenbreite: Breite 8 mm
Befestigungsmittel: Blindnieten
Befestigungs-Farbton: RAL-Farbton wie Fassade
Auftraggeber

Produkt '..........................................' vom Bieter einzutragen
Menge: 810,000 m2

**1.5.40 Zulage: Sonderfarbe, Farbakzente**
Ausführung wie unter Position 01.05.030 beschrieben, jedoch
hier:
Zulage für Ausführung in Sonderfabton, RAL 1032 und RAL 0957070,
nach Angabe AG.
Siehe auch in Anlage beigefügte Zeichnungen.
Menge: 130,000 m2

**1.5.50 Außenecke m. Fassadentafel, Stumpfstoß**
Außenecke für hinterlüftete Fassadenbekleidung
(VHF), lot- und fluchtgerecht inkl. Randwinkel passend
zum o.g. Fassadenbekleidungssystem herstellen.
Fassadentafeln sauber anpassen, sichtbare
Schnittkante. Erforderliche Kleinteile, Dicht- und
Befestigungsmaterialien, einschl. An-/Abschlüsse sind
einzukalkulieren; Tafelkanten brechen. Die
Herstellerangaben sind zu berücksichtigen.
Eckausbildung: Stumpfstoß außen auf Unterkonstruktion
Eck-Winkel: 90°
Tafeldicke: 8 mm
Schnittkante: sichtbar
Fugenbreite: gemäß Fassadenplanung
Tafelüberhang: ca. 25 cm
Inklusive ggf. notwendiger Eckverstärkungen etc.
Material: gemäß Beschreibung Unterkonstruktion
Menge: 44,000 lfdm

**1.5.60 Innenecke Fassadentafel, Stumpfstoß**
Innenecke für hinterlüftete Fassadenbekleidung (VHF),
lot- und fluchtgerecht inkl. Randwinkel passend zum
o.g. Fassadenbekleidungssystem herstellen.
Fassadentafeln sauber anpassen, sichtbare
Schnittkante. Erforderliche Kleinteile, Dicht- und
Befestigungsmaterialien, einschl. An-/Abschlüsse sind
einzukalkulieren; Tafelkanten brechen. Die
Herstellerangaben sind zu berücksichtigen.
Eckausbildung: Stumpfstoß innen auf Unterkonstrutkion
Eck-Winkel: 90°
Tafeldicke: 8 mm
Schnittkante: sichtbar
Fugenbreite: sh. Fassadenplanung
Eckverstärkung: Profilabmessung, -form
Material: gemäß Beschreibung Unterkonstruktion

Produkt '..........................................' vom Bieter einzutragen
Menge: 14,000 lfdm

**1.5.70 Anschluss Fensterbank, m. Fassadentafel**
Fensterbankanschluss an Öffnungen für hinterlüftete
Fassadenbekleidung (VHF), Fassadentafeln inkl.
Lüftungsprofil als Kleintierschutz passend zum o.g.
Fassadenbekleidungssystem liefern und herstellen.
Fassadentafel an Fensterbank mit ausreichendem
Luftspalt inkl. Lüftungsprofil und ggf.
Konstruktionsprofile anarbeiten. Der freie
Lüftungsquerschnitt beträgt min. 50 cm²/m Wandlänge.
Fassadentafeln inkl. Lüftungsprofil sauber anpassen.
Der wirksame Abstand der Tropfkante zur
Fassadenvorderkante ist zu berücksichtigen.
Erforderliche Kleinteile, Dicht-, Befestigungsmaterialien
und ggf. Konstruktionsprofile; einschl. aller An-
/Abschlüsse ist einzukalkulieren; Tafelkanten brechen.
Die Herstellerangaben sind zu berücksichtigen.
Fensterbank: Tiefe ca. 28 cm
Hinterlüftungstiefe: sh. Fassadenplanung
Tafeldicke: 8 mm
Fassadentafel: sh. Fassadenbekleidung
Befestigung: sh. Fassadenbekleidung
Profilmaterial: Siehe Beschreibung Unterkonstruktion

Produkt '..........................................' vom Bieter einzutragen
Menge: 170,000 lfdm

**1.5.80 Anschluss Laibungen, Seiten und oben**
Laibungsanschlüsse, seitliche Abarbeitung mit Fassadentafeln an Laibungsbleche hergestellt
durch Drittgewerk, passend zum oben genannten Lassadenbekleidungssystem liefern
und herstellen. Oberer Anschluss inklusive Lüftungsprofil als Kleintierschutz, inklusive aller
notwendigen Profile etc. liefern und herstellen.
Profilmaterial: Gemäß Beschreibung Unterkonstruktion
Menge: 450,000 lfdm

**1.5.90 Öffnungen Fassadenbekleidung, d = bis 80 mm**
Herstellen von Öffnung wie unter 01.05.090 beschrieben,
jedoch hier als runde Öffnung bis d = 80 mm.
Menge: 10,000 Stck

**1.5.100 Oberer Fassadenabschluss**
Aluminium-Lüftungsprofil (ca. 3-fach gekantet) als Insektenschutz, Oberfläche werkseitig im Farbton RAL 9006 beschichtet, am oberen Abschluss von Fassadenbekleidungen (Attikaabdeckung) in Ebene der Unterkonstruktion
liefern und einbauen.

Lichte Tiefe: ca. 230 mm
Menge: 170,000 lfdm

#### Abschnitt 1.6 Sonstiges

**1.6.10 Zulage planebene Verlegung der Fassade**
*** Pauschalposition
Verlegung der Fassadeplatten planeben, bezogen auf die Vorderkante Plattenbekleidung.
Es ist ein Versprung der Unterkonstruktion vom Sockel / Erdgeschoss zum Obergeschoss zu erwarten,
aufgrund einer stärkeren Plattendicke von 11mm im Bereich Sockel / Erdgeschoss. Mehraufwand in der Unterkonstruktion ist zu berücksichtigen.
Menge: 1,000 psch

**1.6.20 Ausschnitte für Fallrohre**
Herstellen eines Ausschnittes für rechteckiges Regen-Fallrohr in Fassade,
Unterkonstruktion, sowie Dämmung. Im Bereich des Ausschnitts ist
eine PIR-Dämmung, d = 60 mm WLS 023 fachgerecht aufzubringen.
In Vorbereitung zur Montage eines Regenfallrohres durch Drittgewerk
in ebene der Fassade.
Breite des Regenfallrohres: ca. 25 cm
Breite des herzustellenden Ausschnitts: ca. 27 cm
in Absprache mit der örtlichen Bauüberwachung.
Menge: 80,000 lfdm

**1.6.30 Zulage Radial verlaufende Fassadenfläche**
Zulage für das Anarbeiten/Anpassen der Unterkonstruktion im Bereich der radial/gekrümmten verlaufenden Wand Der Mehraufwand in der Unterkonstruktion, Dämmstoff und Fassadenbekleidung, ist einzukalkulieren.
Menge: 65,000 m2

**1.6.40 Zulage Radial verlaufende Fassadenfläche unterer Abschluss unten**
Hier zu kalkulieren ist der Mehraufwand des zuvor beschriebenen unteren Fassadenanschlusses imBereich einer radial verlaufenden Fassadenfläche / Wand. Sonst wie unter 01.04.100
 beschrieben.
Menge: 6,500 lfdm

**1.6.50 Zulage Radial verlaufende Fassadenfläche oberer Anschluss**
Hier zu kalkulieren ist der Mehraufwand des zuvor beschriebenen unteren Fassadenanschlusses imBereich einer radial verlaufenden Fassadenfläche / Wand. Sonst wie unter 01.05.100
 beschrieben.
Menge: 6,500 lfdm

**1.6.60 Fassade im Treppenturm / Rettungsweg**
*** Pauschalposition
An der östlichen Fassade wird im Nachgang der hier beschriebenen Arbeiten ein Treppenturm / Fluchtwegturm gestellt, welcher mechanisch an die bestehende Außenwand befestigt werden soll. In diesem Bereich sollen vorerst die Fassadenplatten ausgespart werden. Die Montage soll hier zu einem späteren Zeitpunkt erfolgen.
Hier zu kalkulieren ist der entstehende Mehraufwand durch den verzögerten Einbau, sowie die Anpassung / zu erstellenden Ausschnitte für die Befestigungen des Treppenturms. Für die Kalkulation ist von bis zu 10 Durchdringungen auzugehen.
Maximale Verzögerung des Einbaus: ca. 3 Monate
Menge: 1,000 psch

**1.6.70 Erhöhter Aufwand für Ausgleich Untergrund, bis ca. 4 cm**
Der bestehende Untergrund (bestehende Mauerwerks-Außenwände) für die Montage der Unterkonstruktionen sind
teilweise über die Toleranzen aus der DIN 18202 uneben.
Hier zu kalkulieren ist ein entsprechender Mehraufwand für den Ausgleich für die Herstellung der Unterkonstruktionen über die Tolreanzen der DIN 18202 hinaus, bis ca. 4 cm.
Betrifft die Unterkonstruktionen aus den Positionen 01.02.010 und 01.03.010, sowie das Anarbeiten der Dämmungen aus den Positionen 01.04.010 und 01.05.010.
Der Flächenangabe bezieht sich auf die gesamte Nordfassade des Gebäudes.
Menge: 520,000 m2

**1.6.80 Erhöhter Aufwand für Ausgleich Untergrund, bis ca. 6,5 cm**
Der bestehende Untergrund (bestehende Mauerwerks-Außenwände) für die Montage der Unterkonstruktionen sind
teilweise über die Toleranzen aus der DIN 18202 uneben. Dies betrifft in einem gewissen Maß auch
die südliche Fassade, auf der in einem Achsabstand von ca. 9,5 m, Stb.-Stützen ca. 6,5 cm
weit vor die übrige Außenwand rausstehen.
Hier zu kalkulieren ist ein entsprechender Mehraufwand für den Ausgleich für die Herstellung der Unterkonstruktionen über die Tolreanzen der DIN 18202 hinaus, bis ca. 4 cm.
Betrifft die Unterkonstruktionen aus den Positionen 01.02.010 und 01.03.010, sowie das Anarbeiten der Dämmungen aus den Positionen 01.04.010 und 01.05.010.
Die Flächenangabe bezieht sich auf die gesamte Südfassade des Gebäudes.
Menge: 290,000 m2

### Titel 2 Stundenlohnarbeiten

**Ausführungsbeschreibung 0001 Stundenlohnarbeiten**
*Stundenlohnarbeiten*
Stundenlohnarbeiten durch Arbeitskräfte die auf Anordnung des Auftraggebers
auszuführen sind. Der Ausführung von Stundenlohnarbeiten liegen die Besonderen
Vertragsbedingungen (BVB) und § 15 VOB/B zu Grunde.
Angeboten wird für die jeweilige Arbeitskraft ein Verrechnungssatz, der sämtliche
Aufwendungen enthält, insbesondere den tatsächlichen Lohn mit Zuschlägen
für Gemeinkosten, Sozialversicherungsbeiträge sowie die sonstigen Lohn- und
Gehaltsnebenkosten. Der Verrechnungssatz ist unter Beachtung der preisrechtlichen
Vorschriften ermittelt. Er gilt unabhängig von der Anzahl der abzurechnenden
Arbeitsstunden.
Zuschläge für Nacht-, Sonntags- und Feiertagsarbeit sind nicht in die Einheitspreise
einzukalkulieren. Stundenlohnarbeiten sind immer mit Arbeitskräften mit
der für die Arbeiten max. erforderlichen Qualifikation auszuführen, sofern entsprechendes
Personal unter Beachtung des Wirtschaftlichkeitsprinzips zur Verfügung
stehen.
Weiterhin ist § 15 der VOB Teil B zu beachten. Dem Angebot liegen folgende
Verrechnungssätze zu Grunde, und zwar:

#### Abschnitt 2.1 Stundenlohnarbeiten auf besonderen Nachweis

**2.1.10 Polier, Obermonteur**
*** Stundenlohnarbeiten
Stunde(n) eines Poliers / Obermonteurs für notwendige und untergeordnete Arbeiten inklusive Lohnnebenkosten auf gesondertem Nachweis nach Veranlassung durch die Bauleitung.
Menge: 6,000 h

**2.1.20 Facharbeiter**
*** Stundenlohnarbeiten
Stunde(n) eines Facharbeiters für notwendige und untergeordnete Arbeiten inklusive Lohnnebenkosten auf gesondertem Nachweis nach Veranlassung durch die Bauleitung.
Menge: 8,000 h

**2.1.30 Bauhelfer**
*** Stundenlohnarbeiten
Stunde(n) eines Bauhelfers für notwendige und untergeordnete Arbeiten inklusive Lohnnebenkosten auf gesondertem Nachweis nach Veranlassung durch die Bauleitung.
Menge: 8,000 h
